# Modelo M tapa ciega de alumino (metro) - de Air-fal

- Propiedad del archivo: CONSTRUNARIO
- Formato: FIEBDC-3/2012
- Programa: Construnario VersiĆ³n 3.51
- Fecha de los precios: 22/12/2016
- Divisa: EUR

**M0066AIR** m Modelo M tapa ciega de alumino (metro) - de Air-fal
Modelo M tapa ciega de alumino (metro) de Airfal.
