# Modelo M sujeción a carril IP 42 - de Air-fal

- Propiedad del archivo: CONSTRUNARIO
- Formato: FIEBDC-3/2012
- Programa: Construnario Versión 3.51
- Fecha de los precios: 22/12/2016
- Divisa: EUR

**M0063AIR** u Modelo M sujeción a carril IP 42 - de Air-fal
Modelo M sujeci?n a carril IP 42 de Airfal.
