# Modelo M empalme de carril 41,5x64 - de Air-fal

- Propiedad del archivo: CONSTRUNARIO
- Formato: FIEBDC-3/2012
- Programa: Construnario VersiĆ³n 3.51
- Fecha de los precios: 22/12/2016
- Divisa: EUR

**M0083AIR** u Modelo M empalme de carril 41,5x64 - de Air-fal
Modelo M empalme de carril 41,5x64 de Airfal.
