# Modelo M carril de aluminio 26,5x64 3700 mm. - de Air-fal

- Propiedad del archivo: CONSTRUNARIO
- Formato: FIEBDC-3/2012
- Programa: Construnario VersiĆ³n 3.51
- Fecha de los precios: 22/12/2016
- Divisa: EUR

**M0085AIR** u Modelo M carril de aluminio 26,5x64 3700 mm. - de Air-fal
Modelo M carril de aluminio 26,5x64 3700 mm. de Airfal.
