# Modelo M carril chapa de acero 25X67,2 3070 mm. - de Air-fal

- Propiedad del archivo: CONSTRUNARIO
- Formato: FIEBDC-3/2012
- Programa: Construnario VersiĆ³n 3.51
- Fecha de los precios: 22/12/2016
- Divisa: EUR

**M0059AIR** Modelo M carril chapa de acero 25X67,2 3070 mm. - de Air-fal
Modelo M carril chapa de acero 25X67,2 3070 mm. de Airfal.
