# Modelo M ref. simétrico 1/2x58 W. alu.brillante - de Air-fal

- Propiedad del archivo: CONSTRUNARIO
- Formato: FIEBDC-3/2012
- Programa: Construnario Versión 3.51
- Fecha de los precios: 22/12/2016
- Divisa: EUR

**MA3A0AIR** u Modelo M ref. simétrico 1/2x58 W. alu.brillante - de Air-fal
Modelo M reflector sim?trico 1/2x58 W. alu.brillante de Airfal.
