# Modelo M accesorio aro estanco Ø 50 mm. - de Air-fal

- Propiedad del archivo: CONSTRUNARIO
- Formato: FIEBDC-3/2012
- Programa: Construnario Versión 3.51
- Fecha de los precios: 22/12/2016
- Divisa: EUR

**M0032AIR** u Modelo M accesorio aro estanco Ø 50 mm. - de Air-fal
Modelo M accesorio aro estanco ? 50 mm. de Airfal.
