# SUPRA IP65 policarbonato 1X58 W. A.F. - de Air-fal

- Propiedad del archivo: CONSTRUNARIO
- Formato: FIEBDC-3/2012
- Programa: Construnario Versión 3.51
- Fecha de los precios: 22/12/2016
- Divisa: EUR
- Código: air-fal-sl (17/03/2022)

**C1006AIR-232107** u SUPRA IP65 policarbonato 1X58 W. A.F. - de Air-fal
Estanca supra IP65 policarbonato 1X58 W. A.F. de Airfal. Caracteristicas técnicas: - Cuerpo luminaria: A.B.S. de alta temperatura. - Difusor: Acrílico o Policarbonato. - Reflector: Chapa de Acero lacada EN blanco. - Corriente: 0.09-0.6 A. - Tensión alimentación: 230V, 50Hz (electromagnética), 220-240V, 50-60Hz (electrónica). Para otras tensiones, consultar. - Tipo de lámpara: T8 / T5. - Grado IP: IP 65. - Aislamiento eléctrico: Clase I / Clase II (bajo demanda). - Temperatura de trabajo: De 20ºC a +50ºC (Dependiendo de la potencia). - Según norma: EN 60598-1. - Accesorios incluidos: Pasacables estanco, piezas de acero de sujeción a techo. - Cierres: Grapas de cierre de policarbonato irrompible, opcional grapas de acero inoxidable.

| Código | Ud | Descripción | Rendimiento |
|---|---|---|---|
| S1106AIR | u | SUPRA IP65 policarbonato 1X58 W. A.F. (material) | 1.000 |
| ECO050AIR | u | Eco tasa 050 (material) | 0.500 |
