# PYROS/VITRA tapon EEX de metrica 25 - de Air-fal

- Propiedad del archivo: CONSTRUNARIO
- Formato: FIEBDC-3/2012
- Programa: Construnario VersiĆ³n 3.51
- Fecha de los precios: 22/12/2016
- Divisa: EUR

**EX501AIR** u PYROS/VITRA tapon EEX de metrica 25 - de Air-fal
PYROS/Vitra tapon EEX de metrica 25 de Airfal.
