# PYROS/VITRA prensaestopa ATEX M-25 tipo E (15-18 mm.) - de Air-fal

- Propiedad del archivo: CONSTRUNARIO
- Formato: FIEBDC-3/2012
- Programa: Construnario VersiĆ³n 3.51
- Fecha de los precios: 22/12/2016
- Divisa: EUR

**EX506AIR** u PYROS/VITRA prensaestopa ATEX M-25 tipo E (15-18 mm.) - de Air-fal
PYROS/Vitra prensaestopa ATEX M-25 tipo E (15-18 mm.) de Airfal.
