# VITRA antideflagrante 1X36 W. regulable - de Air-fal

- Propiedad del archivo: CONSTRUNARIO
- Formato: FIEBDC-3/2012
- Programa: Construnario Versión 3.51
- Fecha de los precios: 22/12/2016
- Divisa: EUR
- Código: air-fal-sl (17/03/2022)

**C1006AIR-3214** u VITRA antideflagrante 1X36 W. regulable - de Air-fal
VITRA antideflagrante 1X36 W. Regulable de Airfal. Características generales: - Cuerpo luminaria: Tubo de vidrio borosilicato templado de 5 mm de espesor. - Reflector: Chapa Acero pintada EN blanco. - Tapas finales: Aluminio 2030 (pintura de poliéster RAL 7047). - Marcado ATEX 94/9/CE: II 2GD Ex d IIC T6 Gb. Ex t IIIC T85º C Db. - Equipo: Electrónico o regulación de flujo. - Temperatura de trabajo: De -25° C a +55° C. - Entrada de cables: Rosca M25 (2 entradas). - Accesorios: 2 abrazaderas de acero zincado con protección de caucho y 2 cáncamos. - Ensayo del hilo incandescente: 960 °C.

| Código | Ud | Descripción | Rendimiento |
|---|---|---|---|
| EX204AIR | u | VITRA antideflagrante 1X36 W. regulable (material) | 1.000 |
| ECO070AIR | u | Eco tasa 070 (material) | 0.700 |
