# FLAME T8 36 W 1 Tubo con electrónica - de Air-fal

- Propiedad del archivo: CONSTRUNARIO
- Formato: FIEBDC-3/2012
- Programa: Construnario Versión 3.51
- Fecha de los precios: 22/12/2016
- Divisa: EUR
- Código: air-fal-sl (17/03/2022)

**C1006AIR-3312** u FLAME T8 36 W 1 Tubo con electrónica - de Air-fal
FLAME T8 36 W 1 Tubo con electrónica de Airfal. Características generales: - Cuerpo luminaria: Tubo de policarbonato anti-UV de 2 mm de espesor retardante de la llama. - Reflector: Chapa de Acero lacada EN blanco. - Tapas finales: PC con tratamiento anti-estático BNOvodur P2HT. - Marcado ATEX 94/9/CE: Zona 1: Ex II 2G e II T5 Gb. - Zona 21: Ex II 2D tb IIIC T85ºC Db. - Equipo: Electrónico certificado ATEX. - Temperatura de trabajo: De -30° C a +55° C. - Accesorios: 2 bridas de sujeción de acero inoxidable. - Prensaestopas ATEX incluído. - Ensayo del hilo incandescente: 960 °C.

| Código | Ud | Descripción | Rendimiento |
|---|---|---|---|
| EX302AIR | u | FLAME T8 36 W 1 Tubo con electrónica (material) | 1.000 |
| ECO050AIR | u | Eco tasa 050 (material) | 0.500 |
