# SECURE 1X1500 mm. cableada sin equipo - de Air-fal

- Propiedad del archivo: CONSTRUNARIO
- Formato: FIEBDC-3/2012
- Programa: Construnario Versión 3.51
- Fecha de los precios: 22/12/2016
- Divisa: EUR
- Código: air-fal-sl (17/03/2022)

**C1006AIR-3453** u SECURE 1X1500 mm. cableada sin equipo - de Air-fal
SECURE 1X1500 mms. cableada sin equipo de Airfal. Características generales: - Cuerpo luminaria: Tubo de policarbonato anti-UV de 3,5 mm de espesor. - Reflector: Aluminio especular. - Tapas finales: ABS con tratamiento anti-estático. - Marcado ATEX 94/9/CE: Zona 2: Ex II 3GD Ex nR IIC T3 Gc. - Zona 22: Ex t IIIC T85º C Dc. - Equipo: Electrónico. - Temperatura de trabajo: De -15° C a +55° C. - Accesorios: 2 bridas de sujeción de acero cincado. - Opcionalmente bridas EN plastico antiestático. - Prensaestopas ATEX incluído. - Ensayo del hilo incandescente: 960 °C.

| Código | Ud | Descripción | Rendimiento |
|---|---|---|---|
| EX603LAIR | u | SECURE 1X1500 mm. cableada sin equipo (material) | 1.000 |
| ECO070AIR | u | Eco tasa 070 (material) | 0.700 |
