# MINEX incandescent 60-100 W E27 T6 - de Air-fal

- Propiedad del archivo: CONSTRUNARIO
- Formato: FIEBDC-3/2012
- Programa: Construnario Versión 3.51
- Fecha de los precios: 22/12/2016
- Divisa: EUR
- Código: air-fal-sl (17/03/2022)

**C1006AIR-35103** u MINEX incandescent 60-100 W E27 T6 - de Air-fal
MINEX Incandescent 60-100 W E27 T6 de Airfal. Características generales: - Cuerpo luminaria: Cuerpo EN fundición de hierro con pintura amarilla de poliéster EN polvo. - Brida suspensión: Acero con agujero de 18mm. - Temperatura de trabajo: De -20 ºC a +40 ºC. - Tensión alimentación: 230V, 50Hz. - Grado de protección: IP 65. - Aislamiento electrico: Clase I. - Accesorios incluidos: Rejilla protectora.Bridas para toma de tierra internas y externas. - Marcado Atex: I M2 Ex d III 2GD Ex d tD A IIB T4-T6; II 2D Ex t IIIC T Db. - Entrada cables: Caja de conexiones para cableado continuo con doble entrada. Cables de diámetro máximo 4mm2.

| Código | Ud | Descripción | Rendimiento |
|---|---|---|---|
| EX101_60-100AIR | u | MINEX incandescent 60-100 W E27 T6 (material) | 1.000 |
| ECO070AIR | u | Eco tasa 070 (material) | 0.700 |
