# Vidrio con ref. (máximo 60 W.) - de Air-fal

- Propiedad del archivo: CONSTRUNARIO
- Formato: FIEBDC-3/2012
- Programa: Construnario Versión 3.51
- Fecha de los precios: 22/12/2016
- Divisa: EUR

**EX113AIR** u Vidrio con ref. (máximo 60 W.) - de Air-fal
Vidrio con reflector (m?ximo 60 W.) de Airfal.
