# LUMEX incandescent 150 W E27 T4 - de Air-fal

- Propiedad del archivo: CONSTRUNARIO
- Formato: FIEBDC-3/2012
- Programa: Construnario Versión 3.51
- Fecha de los precios: 22/12/2016
- Divisa: EUR
- Código: air-fal-sl (17/03/2022)

**C1006AIR-3612** u LUMEX incandescent 150 W E27 T4 - de Air-fal
LUMEX Incandescent 150 W E27 T4 de Airfal. Características generales: - Cuerpo luminaria: Cuerpo EN aleación de Aluminio ALSI con pintura amarilla de poliéster EN polvo. - Marcado ATEX 94/9/CE: Zona 1 y 21: II 2GD Ex de tD IIC T3-T6. - Temperatura de trabajo: De -20° C a +50° C. - Accesorios: Brida de sujeción de acero con agujero de 18 mm. - bridas para toma de tierra internas y externas. - Entrada de cables: Caja de conexiones para cableado continuo con doble entrada. Cables de diámetro máximo 4 mm².

| Código | Ud | Descripción | Rendimiento |
|---|---|---|---|
| EX116_150AIR | u | LUMEX incandescent 150 W E27 T4 (material) | 1.000 |
| ECO070AIR | u | Eco tasa 070 (material) | 0.700 |
