# TAURUS V. sodio 250 W. E40 - de Air-fal

- Propiedad del archivo: CONSTRUNARIO
- Formato: FIEBDC-3/2012
- Programa: Construnario Versión 3.51
- Fecha de los precios: 22/12/2016
- Divisa: EUR
- Código: air-fal-sl (17/03/2022)

**C1006AIR-37106** u TAURUS V. sodio 250 W. E40 - de Air-fal
TAURUS V. Sodio 250 W. E40 de Airfal. Características tecnicas: - Cuerpo luminaria: Cuerpo EN aleación de Aluminio ALSI con pintura amarilla de poliéster EN polvo. - Brida suspensión: Acero con agujero de 18mm. - Tensión alimentación: 230V, 50Hz. - Tipo de lámpara: Ver tablas Según modelo. - Grado de protección: IP 65. - Aislamiento eléctrico: Clase I. - Temperatura de trabajo: De -20 ºC a +40 ºC; -20ºC a +50ºC según modelo. - Accesorios incluidos: Prensaestopas. bridas para toma de tierra internas y externas. - Marcado ATEX II 2GD Ex de tD IIC T3- II 2GD Ex de tD IIC T3-T6.

| Código | Ud | Descripción | Rendimiento |
|---|---|---|---|
| EX133_250SAIR | u | TAURUS V. sodio 250 W. E40 (material) | 1.000 |
| ECO070AIR | u | Eco tasa 070 (material) | 0.700 |
