# DELTA suspensiĆ³n cable de acero carril 22,5 - de Air-fal

- Propiedad del archivo: CONSTRUNARIO
- Formato: FIEBDC-3/2012
- Programa: Construnario VersiĆ³n 3.51
- Fecha de los precios: 22/12/2016
- Divisa: EUR

**D0161AIR** u DELTA suspensiĆ³n cable de acero carril 22,5 - de Air-fal
DELTA suspensi?n cable de acero carril 22,5 de Airfal.
