# Tubo protector T5 8 W. naranja - de Air-fal

- Propiedad del archivo: CONSTRUNARIO
- Formato: FIEBDC-3/2012
- Programa: Construnario VersiĆ³n 3.51
- Fecha de los precios: 22/12/2016
- Divisa: EUR

**T5N08AIR** u Tubo protector T5 8 W. naranja - de Air-fal
TUBO PROTECTOR T5 8 W. Naranja de Airfal.
