# Tubo protector T12 20 W. azul - de Air-fal

- Propiedad del archivo: CONSTRUNARIO
- Formato: FIEBDC-3/2012
- Programa: Construnario VersiĆ³n 3.51
- Fecha de los precios: 22/12/2016
- Divisa: EUR

**SPC20AIR** u Tubo protector T12 20 W. azul - de Air-fal
Tubo protector T12 20 W. azul de Airfal.
