# LUMI CLASSIC halogenuros metálicos 250 W. B.F. - de Air-fal

- Propiedad del archivo: CONSTRUNARIO
- Formato: FIEBDC-3/2012
- Programa: Construnario Versión 3.51
- Fecha de los precios: 22/12/2016
- Divisa: EUR

**LH25BAIR** u LUMI CLASSIC halogenuros metálicos 250 W. B.F. - de Air-fal
LUMI CLASSIC halogenuros metálicos 250 W. B.F. de Airfal. Características generales: - Reflector: Aluminio brillante. - Chimenea: Aluminio extrusionado con 32 alas y gran poder de refrigeración. - Equipo: Europeo. - Temperatura de trabajo: De -5° C a +40° C.
