# LUMI CLASSIC conversión IP-65 con cristal incluido - de Air-fal

- Propiedad del archivo: CONSTRUNARIO
- Formato: FIEBDC-3/2012
- Programa: Construnario Versión 3.51
- Fecha de los precios: 22/12/2016
- Divisa: EUR

**LIP65AIR** u LUMI CLASSIC conversión IP-65 con cristal incluido - de Air-fal
LUMI CLASSIC conversi?n IP-65 con cristal incluido de Airfal.
