# LUMI FORTE IP-65 halogenuros metálicos 400 W. B.F. - de Air-fal

- Propiedad del archivo: CONSTRUNARIO
- Formato: FIEBDC-3/2012
- Programa: Construnario Versión 3.51
- Fecha de los precios: 22/12/2016
- Divisa: EUR
- Código: air-fal-sl (17/03/2022)

**C1006AIR-4222310** u LUMI FORTE IP-65 halogenuros metálicos 400 W. B.F. - de Air-fal
LUMI FORTE IP-65 halogenuros metálicos 400 W. B.F. de Airfal. Características generales: - Reflector: Aluminio brillante. - Chimenea: Aluminio extrusionado con 32 alas y gran poder de refrigeración. - Equipo: Europeo. - Temperatura de trabajo: De -5° C a +40° C.

| Código | Ud | Descripción | Rendimiento |
|---|---|---|---|
| LFH5BAIR | u | LUMI FORTE IP-65 halogenuros metálicos 400 W. B.F. (material) | 1.000 |
| ECO070AIR | u | Eco tasa 070 (material) | 0.700 |
