# Base portaesferas con E-40 negro - de Air-fal

- Propiedad del archivo: CONSTRUNARIO
- Formato: FIEBDC-3/2012
- Programa: Construnario Versión 3.51
- Fecha de los precios: 22/12/2016
- Divisa: EUR
- Código: air-fal-sl (17/03/2022)

**C1006AIR-42316** u Base portaesferas con E-40 negro - de Air-fal
Base portaesferas con E-40 Negro de Airfal. Características generales: - Esfera: Polietileno. - Base portaesferas: Policarbonato. - Equipo: Europeo.

| Código | Ud | Descripción | Rendimiento |
|---|---|---|---|
| BE40NAIR | u | Base portaesferas con E-40 negro (material) | 1.000 |
| ECO050AIR | u | Eco tasa 050 (material) | 0.500 |
