# Esfera polietileno 450 mm. - de Air-fal

- Propiedad del archivo: CONSTRUNARIO
- Formato: FIEBDC-3/2012
- Programa: Construnario Versión 3.51
- Fecha de los precios: 22/12/2016
- Divisa: EUR

**EP450AIR** u Esfera polietileno 450 mm. - de Air-fal
ESFERA POLIETILENO 450 MM. de Airfal. Características generales: - Esfera: Polietileno. - Base portaesferas: Policarbonato. - Equipo: Europeo.
