# Suspensión extens. 400-1.200 mm. blanco para EP300 - de Air-fal

- Propiedad del archivo: CONSTRUNARIO
- Formato: FIEBDC-3/2012
- Programa: Construnario Versión 3.51
- Fecha de los precios: 22/12/2016
- Divisa: EUR
- Código: air-fal-sl (17/03/2022)

**C1006AIR-423503** u Suspensión extens. 400-1.200 mm. blanco para EP300 - de Air-fal
Suspensi?n extens. 400-1.200 mm. Blanco para EP300 de Airfal.

| Código | Ud | Descripción | Rendimiento |
|---|---|---|---|
| B307BAIR | u | Suspensión extens. 400-1.200 mm. blanco para EP300 (material) | 1.000 |
| ECO025AIR | u | Eco tasa 025 (material) | 0.250 |
