# SuspensiĆ³n con cable de acero 1900 mm. blanco EP300 - de Air-fal

- Propiedad del archivo: CONSTRUNARIO
- Formato: FIEBDC-3/2012
- Programa: Construnario VersiĆ³n 3.51
- Fecha de los precios: 22/12/2016
- Divisa: EUR

**B314BAIR** u SuspensiĆ³n con cable de acero 1900 mm. blanco EP300 - de Air-fal
Suspensi?n con cable de acero 1900 mm. Blanco EP300 de Airfal.
