# SANIUM cabecero hospital 3x58 W. B.F. - de Air-fal

- Propiedad del archivo: CONSTRUNARIO
- Formato: FIEBDC-3/2012
- Programa: Construnario Versión 3.51
- Fecha de los precios: 22/12/2016
- Divisa: EUR
- Código: air-fal-sl (17/03/2022)

**C1006AIR-4316** u SANIUM cabecero hospital 3x58 W. B.F. - de Air-fal
SANIUM cabecero hospital 3x58 W. B.F. de Airfal. Características generales: - luminaria: Aluminio extrusionado. - Reflector: Aluminio lacado EN blanco. - Difusor: Policarbonato

| Código | Ud | Descripción | Rendimiento |
|---|---|---|---|
| H358BAIR | u | SANIUM cabecero hospital 3x58 W. B.F. (material) | 1.000 |
| ECO070AIR | u | Eco tasa 070 (material) | 0.700 |
