# Modelo DELTA T5 2x39 W. regulable - de Air-fal

- Propiedad del archivo: CONSTRUNARIO
- Formato: FIEBDC-3/2012
- Programa: Construnario VersiĆ³n 3.51
- Fecha de los precios: 22/12/2016
- Divisa: EUR
- Código: air-fal-sl (17/03/2022)

**C1006AIR-4410512** u Modelo DELTA T5 2x39 W. regulable - de Air-fal
Modelo DELTA T5 2x39 W. regulable de Airfal.

| Código | Ud | Descripción | Rendimiento |
|---|---|---|---|
| D0096AIR | u | Modelo DELTA T5 2x39 W. regulable (material) | 1.000 |
| ECO025AIR | u | Eco tasa 025 (material) | 0.250 |
