# Modelo DELTA-E 2X900 mm. P. doble cableada sin equipo - de Air-fal

- Propiedade do arquivo: CONSTRUNARIO
- Formato: FIEBDC-3/2012
- Programa: Construnario VersiĆ³n 3.51
- Data dos prezos: 22/12/2016
- Divisa: EUR
- Código: air-fal-sl (17/03/2022)

**C1006AIR-441098** u Modelo DELTA-E 2X900 mm. P. doble cableada sin equipo - de Air-fal
Modelo DELTA-E 2X900 mms. P. doble cableada sin equi. de Airfal.

| Código | Ud | Descrición | Rendemento |
|---|---|---|---|
| D0156LAIR | u | Modelo DELTA-E 2X900 mm. P. doble cableada sin equipo (material) | 1.000 |
| ECO025AIR | u | Eco tasa 025 (material) | 0.250 |
