# DELTA ref. simétrico T5 1x35 W. alu. brillante - de Air-fal

- Propiedad del archivo: CONSTRUNARIO
- Formato: FIEBDC-3/2012
- Programa: Construnario Versión 3.51
- Fecha de los precios: 22/12/2016
- Divisa: EUR

**DE4A0AIR** u DELTA ref. simétrico T5 1x35 W. alu. brillante - de Air-fal
DELTA reflector sim?trico T5 1x35 W. alu. brillante de Airfal.
