# DELTA carril de aluminio 41,5x64 3000 mm. - de Air-fal

- Propiedad del archivo: CONSTRUNARIO
- Formato: FIEBDC-3/2012
- Programa: Construnario VersiĆ³n 3.51
- Fecha de los precios: 22/12/2016
- Divisa: EUR

**D0056AIR** u DELTA carril de aluminio 41,5x64 3000 mm. - de Air-fal
DELTA 41,5x64 3000 mm. de Airfal.
