# DELTA carril chapa electrificado 3700 mm. 5 hilos - de Air-fal

- Propiedad del archivo: CONSTRUNARIO
- Formato: FIEBDC-3/2012
- Programa: Construnario VersiĆ³n 3.51
- Fecha de los precios: 22/12/2016
- Divisa: EUR

**D0047AIR** u DELTA carril chapa electrificado 3700 mm. 5 hilos - de Air-fal
DELTA 3700 mms. 5 hilos de Airfal.
