# DELTA carril electrificado 22,5x64 3070 mm. 7 hilos - de Air-fal

- Propiedad del archivo: CONSTRUNARIO
- Formato: FIEBDC-3/2012
- Programa: Construnario VersiĆ³n 3.51
- Fecha de los precios: 22/12/2016
- Divisa: EUR

**D0089AIR** u DELTA carril electrificado 22,5x64 3070 mm. 7 hilos - de Air-fal
DELTA carril electrificado 22,5x64 3070 mms. 7 hilos de Airfal.
