# DELTA carril aluminio 22,5x64 elect. 3598 mm. 7 hilos - de Air-fal

- Propiedad del archivo: CONSTRUNARIO
- Formato: FIEBDC-3/2012
- Programa: Construnario VersiĆ³n 3.51
- Fecha de los precios: 22/12/2016
- Divisa: EUR

**D0186AIR** u DELTA carril aluminio 22,5x64 elect. 3598 mm. 7 hilos - de Air-fal
DELTA carril aluminio 22,5x64 elect. 3598 mms. 7 hilos de Airfal.
