# MINIDELTA T5 1x28 W. - de Air-fal

- Propiedad del archivo: CONSTRUNARIO
- Formato: FIEBDC-3/2012
- Programa: Construnario VersiĆ³n 3.51
- Fecha de los precios: 22/12/2016
- Divisa: EUR
- Código: air-fal-sl (17/03/2022)

**C1006AIR-442105** u MINIDELTA T5 1x28 W. - de Air-fal
MINIDELTA T5 1x28 W. de Airfal.

| Código | Ud | Descripción | Rendimiento |
|---|---|---|---|
| D0703AIR | u | MINIDELTA T5 1x28 W. (material) | 1.000 |
| ECO050AIR | u | Eco tasa 050 (material) | 0.500 |
