# MINIDELTA T8 1X58 W. electrónica - de Air-fal

- Propiedad del archivo: CONSTRUNARIO
- Formato: FIEBDC-3/2012
- Programa: Construnario Versión 3.51
- Fecha de los precios: 22/12/2016
- Divisa: EUR

**PARFD0775-** u MINIDELTA T8 1X58 W. electrónica - de Air-fal
MINIDELTA T8 1X58 W. Electr?nica de Airfal.
