# MINIDELTA 1X1200 mm. cableada sin equipo - de Air-fal

- Propiedad del archivo: CONSTRUNARIO
- Formato: FIEBDC-3/2012
- Programa: Construnario VersiĆ³n 3.51
- Fecha de los precios: 22/12/2016
- Divisa: EUR

**PARFD0773L-** u MINIDELTA 1X1200 mm. cableada sin equipo - de Air-fal
MINIDELTA 1X1200 mms. cableada sin equipo de Airfal.
