# MINIDELTA ref. simétrico 1x21/39 W. aluminio - de Air-fal

- Propiedad del archivo: CONSTRUNARIO
- Formato: FIEBDC-3/2012
- Programa: Construnario Versión 3.51
- Fecha de los precios: 22/12/2016
- Divisa: EUR

**PARFDK2A0** u MINIDELTA ref. simétrico 1x21/39 W. aluminio - de Air-fal
MINIDELTA reflector sim?trico 1x21/39 W. aluminio de Airfal.
