# MINIDELTA ref. asimétrico I 14 W. alu. brillante - de Air-fal

- Propiedad del archivo: CONSTRUNARIO
- Formato: FIEBDC-3/2012
- Programa: Construnario Versión 3.51
- Fecha de los precios: 22/12/2016
- Divisa: EUR

**PARFDM1A0** u MINIDELTA ref. asimétrico I 14 W. alu. brillante - de Air-fal
MINIDELTA reflector asim?trico I 14 W. Alu. brillante de Airfal.
