# MINIDELTA interconector macho-hembra - de Air-fal

- Propiedad del archivo: CONSTRUNARIO
- Formato: FIEBDC-3/2012
- Programa: Construnario VersiĆ³n 3.51
- Fecha de los precios: 22/12/2016
- Divisa: EUR

**PARFD0782** u MINIDELTA interconector macho-hembra - de Air-fal
MINIDELTA interconector macho-hembra de Airfal.
