# Modelo 1 35 W. T5 regulable con ref. blanco - de Air-fal

- Propiedad del archivo: CONSTRUNARIO
- Formato: FIEBDC-3/2012
- Programa: Construnario VersiĆ³n 3.51
- Fecha de los precios: 22/12/2016
- Divisa: EUR

**PARFA172B-** u Modelo 1 35 W. T5 regulable con ref. blanco - de Air-fal
Modelo 1 35 W. T5 regulable con ref. blanco de Airfal.
