# Modelo 1 terminal línea continua negro - de Air-fal

- Propiedad del archivo: CONSTRUNARIO
- Formato: FIEBDC-3/2012
- Programa: Construnario Versión 3.51
- Fecha de los precios: 22/12/2016
- Divisa: EUR

**PARFA050N** u Modelo 1 terminal línea continua negro - de Air-fal
Modelo 1 terminal linea continua negro de Airfal.
