# Modelo 1 difusor 36 W. - de Air-fal

- Propiedad del archivo: CONSTRUNARIO
- Formato: FIEBDC-3/2012
- Programa: Construnario VersiĆ³n 3.51
- Fecha de los precios: 22/12/2016
- Divisa: EUR

**PARFA0580** u Modelo 1 difusor 36 W. - de Air-fal
Modelo 1 difusor 36 W. de Airfal.
