# Modelo SLIM T5 35 W. - de Air-fal

- Propiedad del archivo: CONSTRUNARIO
- Formato: FIEBDC-3/2012
- Programa: Construnario VersiĆ³n 3.51
- Fecha de los precios: 22/12/2016
- Divisa: EUR

**PARFIM049-** u Modelo SLIM T5 35 W. - de Air-fal
Modelo SLIM t5 35 w. de Airfal.
