# Modelo SLIM cable de conexión - de Air-fal

- Propiedad del archivo: CONSTRUNARIO
- Formato: FIEBDC-3/2012
- Programa: Construnario Versión 3.51
- Fecha de los precios: 22/12/2016
- Divisa: EUR

**PARFIM062** u Modelo SLIM cable de conexión - de Air-fal
Modelo SLIM cable de conexi?n de Airfal.
