# COBRA 2X18 W. electrónica con ref. verde - de Air-fal

- Propiedad del archivo: CONSTRUNARIO
- Formato: FIEBDC-3/2012
- Programa: Construnario Versión 3.51
- Fecha de los precios: 22/12/2016
- Divisa: EUR

**PARFC196V-** u COBRA 2X18 W. electrónica con ref. verde - de Air-fal
Cobra 2X18 W. Electr?nica con reflector Verde de Airfal.
