# COBRA 1X28 W. T5 regulable con ref. blanco - de Air-fal

- Propiedad del archivo: CONSTRUNARIO
- Formato: FIEBDC-3/2012
- Programa: Construnario VersiĆ³n 3.51
- Fecha de los precios: 22/12/2016
- Divisa: EUR

**PARFC217B-** u COBRA 1X28 W. T5 regulable con ref. blanco - de Air-fal
Cobra 1X28 W. T5 Regulable con reflector Blanco de Airfal.
