# COBRA 1X39 W. T5 electrónica con ref. gris - de Air-fal

- Propiedad del archivo: CONSTRUNARIO
- Formato: FIEBDC-3/2012
- Programa: Construnario Versión 3.51
- Fecha de los precios: 22/12/2016
- Divisa: EUR

**PARFC207G-** u COBRA 1X39 W. T5 electrónica con ref. gris - de Air-fal
Cobra 1X39 W. T5 con reflector Gris de Airfal.
