# COBRA 2X28 W. T5 regulable con ref. amarillo - de Air-fal

- Propiedad del archivo: CONSTRUNARIO
- Formato: FIEBDC-3/2012
- Programa: Construnario VersiĆ³n 3.51
- Fecha de los precios: 22/12/2016
- Divisa: EUR

**PARFC223A-** u COBRA 2X28 W. T5 regulable con ref. amarillo - de Air-fal
Cobra 2X28 W. T5 Regulable con reflector Amarillo de Airfal.
